# Weeze, SüwVKan Abschnitt 7, 2. Erfassung - reduziert
Angebotsaufforderung (GAEB 90, DA83)
Vergabenummer: 1
Währung: EUR
Auftraggeber: Gemeinde Weeze, Cyriakusplatz 13 - 14, 47652 Weeze

## Zusätzlicher Text
BAUSTELLENBESCHREIBUNG
Die Gemeinde Weeze beabsichtigt die öffentlichen Hauptsammler und
Schachtbauwerke der Schmutz- und Regenwasserkanalisation im Abschnitt
Nr. 7 zu inspizieren. Hierbei handelt es sich um die 2. Erfassung gem.
SüwVKan.
Außerdem ist die Erfassung und Inspektion der öffentlichen
Grundstücksanschlussleitungen (GAL), d.h. der Leitungsabschnitt zwischen
dem Hauptkanal und der Grundstücksgrenze vorgesehen.

Die in diesem Leistungsverzeichnis beschriebenen Leistungen umfassen die
Reinigung und die TV-Inspektion von ca. 16.135 m Schutz- und
Regenwasserkanäle, verteilt auf ca. 495 Stck. Haltungen und ca. 495
Stck. Schachtbauwerke und ca. 9.080 m Grundstücksanschlussleitungen.

Der Abschnitt Nr. 7 umfasst Ortskern bzw. den Bereich nördlich des
Ortskernes, d.h. das Gebiet zwischen der Bahnlinie im Westen, der Gocher
Straße / Hamscher Weg im Norden, dem etwaigen Verlauf der Niers im Osten
und den Bereich  der Karl-Arnold-Straße bzw. Wasserstraße im Süden.
Das Prüfgebiet besteht überwiegend aus allgemeinen Wohngebieten, die
überwiegend zu Beginn der 1960-er / 1980-er Jahre erschlossen wurden. Im
nördlichen Bereich besteht allgemeine Wohnbebauung aus den 1990-er
Jahren bzw. Anfang Jahre 2000. Vereinzelnd befinden sich darin Einzel-
und Großhandelsflächen (Mischfläche) sowie öffentliche Gebäude.
Die Arbeiten sind in folgenden Straßen vorgesehen:

Straße  Länge HK Anz. Schächte
Am Heekeren  ca. 685  22
Am Nierspaß  ca. 485  16
Am Tichelkamp  ca. 800  23
An der Horst  ca. 675  19
An der Windmühle ca. 340  8
Antoniusstraße  ca. 830  23
Blumenstraße  ca. 175  6
Eyll  ca. 245  10
Gartenstraße  ca. 645  23
Ginsterweg  ca. 410  12
Gocher Straße  ca. 1210 30
Goethestraße  ca. 520  15
Grafscherweg  ca. 1610 47
Hamscherweg  ca. 1205 30
Heideweg  ca. 895  40
Kardinal-Galen-Straße ca. 475  13
Kirchplatz  ca. 360  19
Kirchweg  ca. 435  14
Küstersweg  ca. 475  16
Pater-Fonck-Straße ca. 265  8
Roggenstraße  ca. 500  13
Rosenweg  ca. 230  8
Schillerstraße  ca. 160  4
Schmiedestraße ca. 410  12
Uedemer Straße ca. 685  19
Vogteistraße  ca. 260  7
Wasserstraße  ca. 1150 38

Übersichtsplan:

## Zusätzlicher Text
ALLGEMEINES:
Für die Durchführung der Reinigungs- und Kanal-TV-Inspektionsarbeiten
gelten die entsprechenden DIN-Normen, DWA Arbeits- und Merkblätter und
Arbeitshilfen Abwasser, Stand Juni 2012.

HINWEISE ZUR KALKULATION:

Bei der Kalkulation ist zu berücksichtigen, dass es auf Grund parkender
Fahrzeuge nicht immer möglich ist, die erforderlichen Schachtbauwerke im
geplanten Bauablauf zu erreichen. Das dadurch erforderliche Umsetzen und
wieder anrücken der Geräte und Maschinen ist in die nachfolgenden
Einheitspreise einzukalkulieren.

Sonstige Behinderungen oder Arbeitsunterbrechungen sind sofort der
Bauüberwachung des AG mitzuteilen. Nur in diesem Fall werden eventuelle
Wartezeiten vergütet.

Die im Leistungsverzeichnis beschriebene Vorflutsicherung berücksichtigt
nur die Schmutzwasserkanalisation. Die Reinigungs- und
Inspektionsarbeiten in der Regenwasserkanalisation sind in
Trockenwetterphasen durchzuführen. Das eventuell erforderliche
zusätzliche Umsetzen auf Grund von Niederschlagsereignissen ist in die
Einheitspreise einzukalkulieren. Diesbezüglich eventuelle
Stillstandzeiten werden nicht vergütet.

Eventuelle Behinderungen durch die teilweise beengten Verhältnisse und
dem Verkehr sind in die Einheitspreise einzukalkulieren.

HINWEISE ZUM BAUABLAUF:
Der geplante Bauablauf ist seitens des AN durch einen Ablaufplan mit dem
AG im Rahmen eines Baustellenstartgespräches abzustimmen.

Desweiteren sind die Anwohner durch Anschreiben oder Posteinwurf über
den Baubeginn bzw. dem Beginn der Reinigungs- und Inspektionsarbeiten zu
informieren.

Alle zusätzlichen außerhalb der öffentlichen Straßenflächen bzw. Flächen
der Kanaltrassen beanspruchten Geländeflächen für Einrichtung der
Baustelle, die eventuelle Lagerung von Hilfsmittel oder für die
Durchführung der Arbeiten hat, der Auftragnehmer auf seine Kosten zu
beschaffen und im ordnungsgemäßen, dem früheren gleichwertigen Zustand
wieder zu verlassen.

HINWEISE ZUR INSPEKTION:
Kanal-TV-Inspektion:
Inspektion grundsätzlich gegen Fließrichtung (um umfassenden Einblick in
Abzweige zu erhalten), Inspektionen in Fließrichtung sollen die Ausnahme
sein  dabei sind die Abzweige dennoch vollumfassend abzuschwenken; bei
Betonrohren (Zuläufe über Stutzen) ist die Inspektionsrichtung
unerheblich
Thema Unterbögen in Anschlussleitungen: grundsätzlich sind Unterbögen
als Schaden zu erfassen. Sie sind nur dann zu reinigen, wenn dadurch die
weitere Inspektion (bis zur Grundstücksgrenze) behindert wird. Eine
generelle Reinigung dieser ist nicht erforderlich.
Inspektion der Grundstücksanschlussleitungen: vom Hauptkanal bis zur
Grundstücksgrenze (nicht zwingend bis zur privaten Revisionsöffnung)
Schachtinspektion:
Definition Nullpunkt = OK Schachtdeckel
Definition Zu- und Auslauf = Zulauf 6 Uhr, Auslauf 12 Uhr

Entsorgung des Räumgutes: Gruppenklärwerk Kevelaer-Weeze (Hüdderath 1,
47623 Kevelaer, Tel.: 02832/78161)

Der örtliche Versorgungsträger für die Wasserversorgung sind die
Stadtwerke Kleve GmbH, Flutstraße 36, 47533 Kleve.

## - Kanal-TV-Inspektionen der Hauptsammler
Datum: 11.04.17

### Titel 1 Baustelleneinrichtung, Verkehrssicherung

**1.1 Baustelleneinrichtung, inkl. An- und Abfahrt der Geräte, Arbeitsschutz**
Baustelle gemäß VOB-C und ATV DIN 18299 einrichten,
Baustelleneinrichtung vorhalten und nach Abschluss der
Arbeiten räumen.
Baustelleneinrichtung einschließlich An- und Abfahrt
sowie
Vorhalten für die gesamte Bauzeit aller für die
Durchführung
der Kanalreinigung und Kanal-TV-Untersuchung
erforderlichen Anlagen und Geräte mit zugehörigem
Personal.
Das Umsetzen der Geräte innerhalb der Baustelle zu den
jeweiligen Einsatzstellen ist hier ebenso
einzukalkulieren wie
die Funktionsprüfungen aller erforderlichen Anlagen und
Geräte sowie die Säuberung der Baustelle nach Abschluss
der jeweiligen Arbeiten.
Arbeitsschutz- und Arbeitssicherheitsausrüstung gemäß
den
UVV-Vorschriften der BG zum Begehen der Schächte und
Bauwerke vorhalten und einsetzen. Zum Einsatz im Kanal
sind grundsätzlich nur von der BG zugelassene Werkzeuge
vorzusehen.
Im Bedarfsfall sind sicherheitstechnische Ausrüstungen
wie
Mehrfachmessgeräte, Selbstrettungsgeräte, Gurtungen,
Gaswarner, zusätzlicher Atemschutz, Belüftungsgeräte
und
ex-geschützte Leuchten einzusetzen.
Die Vergütung dieser Position erfolgt entsprechend dem
Baufortschritt.
Menge: 1,000 Psch
Zuordnung: 591

**1.2 Regelung des öffentlichen Verkehrs gem. RSA 95/01, Einsatzstellen**
Regelung des öffentlichen Verkehrs im Rahmen der
Verkehrssicherung durchführen.
Die Verkehrssicherung ist bei der zuständigen Behörde
zu beantragen und gemäß der Anordnung und den
Verkehrsregeln gemäß der RSA 95/01, ZTV-SA 97/01 und
StVO für Bauarbeiten auf Straßen einzurichten, während
der Bauzeit vorzuhalten und nach Beendigung der
Bauarbeiten zu beseitigen.
Während der Reinigungs- und Inspektionsarbeiten ist die
 Verkehrssicherung dem Bauablauf anpassen,
gegebenenfalls umsetzen.
Sämtliche Kosten, die für die Einholung der Genehmigung
der Verkehrssicherung erforderlich sind, sind hier
einzukalkulieren.
Menge: 1,000 Psch
Zuordnung: 591

### Titel 2 Haltungen: Reinigung, TV-Untersuchung, Dokumentation

*Hinweis*
Hinweis zur Vorlutsicherung:
Die nachfolgend beschriebene Vorflutsicherung
berücksichtigt nur die Schmutzwasserkanalisation.
Die Reinigungs- und Inspektionsarbeiten in der
Regenwasserkanalisation sind in Trockenwetterphasen
durchzuführen.

**2.1 Vorflutsicherung Absperrung, Schmutzwasser**
Vorflutsicherung im Schmutzwasserkanal durch Absperrung
des Zulaufes der Haltung im Schachtbauwerk oberhalb der
Fließsichtung mittels Absperrblase einrichten, für die
Dauer der Inspektionsarbeiten vorhalten und nach
Beendigung der wieder zurückbauen.
Der oberhalb der Fließrichtung liegende Kanalabschnitt
ist gegen Schäden durch Rückstau zu schützen.
Ist die anfallende Abwassermenge für diese Form der
Vorflutsicherung zu groß, ist diese mit einer
Abwasserüberleitung zu gewährleisten. Diese wird als
Zulage separat vergütet. Vorflutsicherung in
Schmutzwasser-Hauptkanälen bis DN 700.
Die Abrechnung erfolgt pro Haltung.
Menge: 250,000 St

**2.2 Vorflutsicherung Abwasserüberleitung, SW bis DN 250, Zulage**
Vorflutsicherung im Schmutzwasserkanal durch
Abwasserüberleitung mittels Absperrblasen, Pumpen und
Hilfsrohrleitungen aus Kanaleinstiegs- oder
Revisionsschächte für die Dauer der Inspektionsarbeiten
der Freispiegelkanalisation bis einschließlich DN 250
durchführen. Die Auswahl der Pumpen erfolgt durch den
AN.
Die Abwässer sind abschnittsweise vor den
Umleitungsstrecken aufzustauen und ggf. mit Pumpen auf
Straßenhöhe anzuheben und über Hilfsleitungen unterhalb
des Anschlussbereiches wieder einzuleiten.
Erforderliche Förderleistung bis 15l/s über eine
Strecke von max. 70 m.
Die Abrechnung erfolgt pro Haltung. Als Zulage zur
Vorflutsicherung der Absperrung.
Menge: 185,000 St
Zuordnung: 595

**2.3 Vorflutsicherung Abwasserüberleitung, SW bis DN 500, Zulage**
Vorflutsicherung im Schmutzwasserkanal, wie in der
Vorposition beschrieben, durch Abwasserüberleitung
mittels Absperrblasen, Pumpen und Hilfsrohrleitungen
aus Kanaleinstiegs- oder Revisionsschächte für die
Dauer der Inspektionsarbeiten der
Freispiegelkanalisation von > DN 250 bis einschließlich
DN 500 durchführen.
Erforderliche Förderleistung bis 60l/s über eine
Strecke von max. 70 m.
Die Abrechnung erfolgt pro Haltung. Als Zulage zur
Vorflutsicherung der Absperrung.
Menge: 55,000 St

**2.4 Vorflutsicherung Abwasserüberleitung, SW bis DN 700, Zulage**
Vorflutsicherung im Schmutzwasserkanal, wie in der
Vorposition beschrieben, durch Abwasserüberleitung
mittels Absperrblasen, Pumpen und Hilfsrohrleitungen
aus Kanaleinstiegs- oder Revisionsschächte für die
Dauer der Inspektionsarbeiten der
Freispiegelkanalisation von > 500 bis einschließlich DN
700 durchführen.
Erforderliche Förderleistung bis 150l/s über eine
Strecke von max. 70 m.
Die Abrechnung erfolgt pro Haltung. Als Zulage zur
Vorflutsicherung der Absperrung.
Menge: 10,000 St

**2.5 Hauptkanäle DN 200 bis DN 250 reinigen**
Hauptkanäle DN 200 bis DN 250, mit Einsatz eines
kombinierten Hochdruckspül- und Saugfahrzeuges,
Pumpenleistung von 320 l/min bei 150 bar reinigen.
Die Spülleistung ist dem Verschmutzungsgrad der
Leitungen anzupassen. Für die Kalkulation ist von einem
25%-igen Verschmutzungrad auszugehen. Die
Wasserbetankung sowie die Abfuhr und Entsorgung des
Spülgutes ist in diese Position einzukalkulieren.
Nach der Reinigung muss eine einwandfreie
Zustandserkennung möglich sein.
Reinigung in einzelnen Teillängen innerhalb und
außerhalb des Gebäudes, inkl. An- und Abfahrt, dem
erforderlichen Bedienungspersonal und sämtlicher
Nebenleistungen.
Menge: 7000,000 m
Zuordnung: 541

**2.6 Hauptkanäle DN 300 bis DN 400 reinigen**
Hauptkanäle DN 300 bis DN 400, mit Einsatz eines
kombinierten Hochdruckspül- und Saugfahrzeuges,
Pumpenleistung von 320 l/min bei 150 bar, wie in der
Vorposition beschrieben, reinigen.
Menge: 5500,000 m

**2.7 Hauptkanäle DN 500 reinigen**
Hauptkanäle DN 500, mit Einsatz eines kombinierten
Hochdruckspül- und Saugfahrzeuges, Pumpenleistung von
320 l/min bei 150 bar, wie in der Vorposition
beschrieben, reinigen.
Menge: 2000,000 m

**2.8 Hauptkanäle DN 600 reinigen**
Hauptkanäle DN 600, mit Einsatz eines kombinierten
Hochdruckspül- und Saugfahrzeuges, Pumpenleistung von
320 l/min bei 150 bar, wie in der Vorposition
beschrieben, reinigen.
Menge: 700,000 m

**2.9 Hauptkanäle DN 700 reinigen**
Hauptkanäle DN 700, mit Einsatz eines kombinierten
Hochdruckspül- und Saugfahrzeuges, Pumpenleistung von
320 l/min bei 150 bar, wie in der Vorposition
beschrieben, reinigen.
Menge: 850,000 m

**2.10 Hauptkanäle DN 1500 reinigen**
Hauptkanäle DN 1500, mit Einsatz eines kombinierten
Hochdruckspül- und Saugfahrzeuges, Pumpenleistung von
450 l/min bei 180 bar, wie in der Vorposition
beschrieben, reinigen.
Menge: 70,000 m

**2.11 Hauptkanäle DN 200 bis DN 250 inspizieren**
Kanal-TV-Inspektion der Hauptkanäle gemäß Arbeitshilfen
Abwasser 2012, DWA-M 149-2 in Verbindung mit DIN EN
13508-2, mit Schnittstelle ISY-Bau Format XML (2006
bzw. 2013), durchführen. Die Stammdaten werden als XML-
Datei vom AG zur Verfügung gestellt.

Kamera: Drehschwenkkopfkamera
Rohrleitungssystem: Hauptkanäle DN 200 bis DN 250.
Freispiegelgefälleleitungen vor der Inspektion
reinigen, bei Bedarf durch Absperrungen oder Überpumpen
trocken halten, so dass eine einwandfreie Inspektion
der Fließsohle möglich ist. Die Reinigung und
Vorflutsicherung werden separat vergütet.

Die Kanal-TV-Inspektion ist mit jeweils für die zu
inspizierenden Nennweite ausreichender Ausleuchtung
durchzuführen. Alle Anschlüsse und Abzweige und ggf.
Rohrbögen, jedoch auch alle eventuelle vorgefundenen
Schadstellen sind gemäß DIN EN 13508-2 zu erfassen und
einzumessen.

Übergabe der XML-Datei nach bestandener Pietsprüfung
inkl.
Verknüpfung mit den jeweiligen Inspektionsvideos.
Zusätzlich Übergabe der Dokumentation in 1-facher
Papierausfertigung inkl. Haltungsberichte.
Menge: 7000,000 m
Zuordnung: 541

**2.12 Hauptkanäle DN 300 bis DN 400 inspizieren**
Kanal-TV-Inspektion der Hauptkanäle gemäß Arbeitshilfen
Abwasser 2012, DWA-M 149-2 in Verbindung mit DIN EN
13508-2, mit Schnittstelle ISY-Bau Format XML (2006),
wie in der Vorposition beschrieben, gegen Fließrichtung
durchführen.
Rohrleitungssystem: Hauptkanäle DN 300 bis DN 400.
Menge: 5500,000 m
Zuordnung: 541

**2.13 Hauptkanäle DN 500 bis DN 600 inspizieren**
Kanal-TV-Inspektion der Hauptkanäle gemäß Arbeitshilfen
Abwasser 2012, DWA-M 149-2 in Verbindung mit DIN EN
13508-2, mit Schnittstelle ISY-Bau Format XML (2006),
wie in der Vorposition beschrieben, gegen Fließrichtung
durchführen.
Rohrleitungssystem: Hauptkanäle DN 500 bis DN 600.
Menge: 2000,000 m
Zuordnung: 541

**2.14 Hauptkanäle DN 700 inspizieren**
Kanal-TV-Inspektion der Hauptkanäle gemäß Arbeitshilfen
Abwasser 2012, DWA-M 149-2 in Verbindung mit DIN EN
13508-2, mit Schnittstelle ISY-Bau Format XML (2006),
wie in der Vorposition beschrieben, gegen Fließrichtung
durchführen.
Rohrleitungssystem: Hauptkanäle DN 700.
Menge: 700,000 m
Zuordnung: 541

**2.15 Hauptkanäle DN 1500 inspizieren**
Kanal-TV-Inspektion der Hauptkanäle gemäß Arbeitshilfen
Abwasser 2012, DWA-M 149-2 in Verbindung mit DIN EN
13508-2, mit Schnittstelle ISY-Bau Format XML (2006),
wie in der Vorposition beschrieben, gegen Fließrichtung
durchführen.
Rohrleitungssystem: Hauptkanäle DN 1500.
Menge: 850,000 m
Zuordnung: 541

**2.16 Deformationsprüfung**
*** Bedarfsposition mit GB
Deformationsprüfung zur Feststellung der Ovalität
biegeweicher und biegefester Rohre durchführen und
auswerten.
Nur auf besondere Anweisung der Bauaufsicht des AG.
Eingeschlossen ist die Fertigung eines entsprechenden
Prüfprotokolls.
Menge: 1,000 St

**2.17 Einsatz einer Spezial - Fräse**
Verfestigte Ablagerungen und Wurzeleinwüchse, die den
Fortschritt der Kanal-TV-Inspektion behindern, durch
den
Einsatz einer Kanalfräse beseitigen.
Ausführung nur auf Anordnung der Bauüberwachung des AG.
Abgerechnet wird nach anerkannten Stundenachweisen.
Menge: 30,000 h
Zuordnung: 595

### Titel 3 Schächte: Reinigung, Inspektion, Dokumentation

**3.1 Reinigungs- und Kontrollschächte DN 1000 bis DN 1200 reinigen**
Reinigungs- und Kontrollschächte DN 1000 bis DN 1200
bzw. eckig, lichte Innenmaße von 0,80 m x 0,80 m bis 1,
49 x 1,49 m aus Betonfertigteilen und Mauerwerk mit
Hochdruck-Dampfstrahl reinigen.
Schmutzstoffe restlos beseitigen.
Schachttiefen: 1,00 bis 4,50 m.
Medium: Regen- und Schmutzwasserkanal.
Die Spülleistung ist dem Verschmutzungsgrad der
Kanalschächte anzupassen. Für die Kalkulation ist von
einem
25%-igen Verschmutzungrad auszugehen. Die
Wasserbetankung sowie die Abfuhr und Entsorgung des
Spülgutes ist in diese Position einzukalkulieren.
Inkl. An- und Abfahrt des Spülfahrzeuges und dem Öffnen
und Verschließen der Kanalschachtabdeckung
Menge: 460,000 St

**3.2 Reinigungs- und Kontrollschächte DN 1500 reinigen**
Reinigungs- und Kontrollschächte DN 1500 bzw. eckig,
lichte Innenmaße von 1,50 m x 1,50 m aus
Betonfertigteilen und Mauerwerk, wie in der Vorposition
beschrieben, mit Hochdruck-Dampfstrahl reinigen.
Schmutzstoffe restlos beseitigen.
Schachttiefen: 1,00 bis 4,50 m.
Medium: Regen- und Schmutzwasserkanal.
Menge: 30,000 St

**3.3 Reinigungs- und Kontrollschächte DN 2000 reinigen**
Reinigungs- und Kontrollschächte DN 2000 bzw. eckig,
lichte Innenmaße von 2,00 m x 2,00 m aus
Betonfertigteilen und Mauerwerk, wie in der Vorposition
beschrieben, mit Hochdruck-Dampfstrahl reinigen.
Schmutzstoffe restlos beseitigen.
Schachttiefen: 1,00 bis 4,50 m.
Medium: Regen- und Schmutzwasserkanal.
Menge: 5,000 St

**3.4 Optische Schachtinspektionen durchführen, mit TV-Kamera**
Optische Inspektion gemäß Arbeitshilfen Abwasser 2012
der Schachtbauwerke aus Mauerwerk- und
Betonfertigteilen, rund bzw. eckig, lichte Innenmaße
von 1,50 m x 1,50 m bzw. bis DN 1500, Schachttiefe bis
4,50 m, Einstiegsöffnung d = 625 mm, in Regen- und
Schmutzwasserkanälen, Deckel unverschraubt, Klasse D400
nach DIN 1229 und DIN EN 124, durch Untersuchung mit
TV-Kamera, Blickwinkel 360 vertikal und horizontal, mit
Verschwenkung während der Aufnahme.
Die Ergebnisse sind nach DIN EN 13508 zu dokumentieren.
Dokumentation inkl. Schachtfotos in 1-facher
Papierausfertigung sowie digital im Austauschformit XML
nach DWA-M 150.
Kamerasystem PANORAMO SI oder gleichwertig.
Angebotenes Kamerasystem:

_______________________________________________
Menge: 495,000 St

**3.5 Optische Inspektionen von Bauwerken durchführen**
Optische Inspektion gemäß Arbeitshilfen Abwasser 2012
von Kanalbauwerken aus Mauerwerk- und Betonfertigteilen
(keine Kanalschächte), in verschiedenen Abmessungen,
Bauwerkstiefe bis 4,00 m, Einstiegsöffnung d = 625 mm,
in Regen- und Schmutzwasserkanälen, Deckel verschraubt,
Klasse D400 nach DIN 1229 und DIN EN 124, durch
Begehung.
Die Ergebnisse sind nach DIN EN 13508 zu dokumentieren.
Dokumentation inkl. Fotos in 1-facher
Papierausfertigung sowie digital im Austauschformit XML
nach DWA-M 150.
Menge: 1,000 St

**3.6 Reinigungs- und Kontrollschächte öffnen, Zulage Verschraubungen**
Reinigungs- und Kontrollschächte, wie in den
Vorpositionen beschrieben, öffnen.
Zulage für das Öffnen und Verschließen von
verschraubten  Kanalschachtabdeckungen.
Menge: 10,000 St

### Titel 4 Leitungen: Reinigung, TV-Untersuchung, Ortungen, Dokumentation

*Hinweis*
Hinweis zur Vorlutsicherung:
Die nachfolgend beschriebene Vorflutsicherung
berücksichtigt nur die Schmutzwasserkanalisation.
Die Reinigungs- und Inspektionsarbeiten in der
Regenwasserkanalisation sind in Trockenwetterphasen
durchzuführen.

**4.1 Vorflutsicherung Absperrung, Schmutzwasser**
Vorflutsicherung in Kanal-Hausanschlussleitungen durch
Absperrung des Zulaufes der Leitung im Revisionsschacht
oberhalb der Fließsichtung mittels Absperrblase
einrichten, für die Dauer der Inspektionsarbeiten
vorhalten und nach Beendigung der wieder zurückbauen.
Der oberhalb der Fließrichtung liegende
Leitungsabschnitt ist gegen Schäden durch Rückstau zu
schützen.
Ist die anfallende Abwassermenge für diese Form der
Vorflutsicherung zu groß, ist diese mit einer
Abwasserüberleitung zu gewährleisten. Diese wird als
Zulage separat vergütet. Vorflutsicherung in Kanal-
Hausanschlussleitungen bis DN 150.
Die Abrechnung erfolgt pro Kanal-Hausanschlussleitung.
Menge: 1800,000 St

**4.2 Vorflutsicherung Abwasserüberleitung, SW bis DN 150**
Vorflutsicherung im Kanal-Hausanschlussleitungen durch
Abwasserüberleitung mittels Absperrblasen, Pumpen und
Hilfsrohrleitungen aus Kanaleinstiegs- oder
Revisionsschächte für die Dauer der Inspektionsarbeiten
der Freispiegelkanalisation bis einschließlich DN 150
durchführen. Die Auswahl der Pumpen erfolgt durch den
AN.
Die Abwässer sind abschnittsweise vor den
Umleitungsstrecken aufzustauen und ggf. mit Pumpen auf
Straßenhöhe anzuheben und über Hilfsleitungen unterhalb
des Anschlussbereiches wieder einzuleiten.
Erforderliche Förderleistung bis 10 /s über eine
Strecke von max. 30 m.
Die Abrechnung erfolgt pro Leitung. Als Zulage zur
Vorflutsicherung der Absperrung.
Menge: 20,000 St
Zuordnung: 595

**4.3 Kanal-Anschlussleitungen DN 100 bis DN 150 reinigen**
Kanal-Anschlussleitungen, Nennweiten DN 100 bis DN 150,
mit Einsatz eines kombinierten Hochdruckspül- und
Saugfahrzeuges, Pumpenleistung von 320 l/min bei 150
bar, reinigen.
Die Spülleistung ist dem Verschmutzungsgrad der
Leitungen anzupassen. Für die Kalkulation ist von einem
max. 50%-igen Verschmutzungsgrad auszugehen.
Die Wasserbetankung sowie das Entsorgung des Spügutes
ist in diese Position einzukalkulieren.
Nach der Reinigung muss eine einwandfreie
Zustandserkennung möglich sein.
Reinigung in einzelnen Teillängen, inkl. An- und
Abfahrt, dem erforderlichen Bedienungspersonal und
sämtlicher Nebenleistungen.
Menge: 9080,000 m
Zuordnung: 595

**4.4 Kanal-Anschlussleitungen DN 100 bis DN 150 reinigen, Anweisung AG**
Kanal-Anschlussleitungen, wie in der Vorposition
beschrieben, in Nennweiten DN 100 bis DN 150, mit
Einsatz eines kombinierten Hochdruckspül- und
Saugfahrzeuges.
Reinigung unbekannter Leitungsführungen, Reinigung von
Leitungen mit einem Verschmutzungsgrad > 50%.
Ausführung nur auf besondere Anordnung der örtlichen
Bauüberwachung  des AG.
Abrechnung nach von der Bauüberwachung anerkannten
Stundenachweise.
Menge: 30,000 h

**4.5 Kanal-Anschlussleitungen DN 100 bis DN 150 insp., inkl. Ortung**
Kanal-TV-Inspektion der Kanal-Anschlussleitungen gemäß
Arbeitshilfen Abwasser 2012, DWA-M 149-2 in Verbindung
mit DIN EN 13508-2, mit Schnittstelle ISY-Bau Format
XML (2006 bzw. 2013), vom Hauptkanal bis zur
Grundstücksgrenze bzw. zum Sinkkasten durchführen.

Kamera: lenk- und abbiegefähige Drehschwenkkopfkamera
Rohrleitungssystem: Grund- und Anschlussleitungen DN
100 bis DN 150, teilweise mehrfach verzweigt, inkl.
Rohrbögen.

Freispiegelgefälleleitungen vor der Inspektion
reinigen, bei Bedarf durch Absperrungen oder Überpumpen
trocken halten, so dass eine einwandfreie Inspektion
der Fließsohle möglich ist. Die Reinigung und
Vorflutsicherung wird separat vergütet.

Die Kanal-TV-Inspektion ist mit ausreichender
Ausleuchtung durchzuführen. Alle Anschlüsse, Abzweige
und Rohrbögen, jedoch auch alle eventuelle vorgefundene
Schadstellen sind gemäß DIN EN 13508-2 sind für eine
weitere Sanierung zu erfassen und einzumessen.

Kanal-TV-Inspektion außerhalb von Gebäuden mit
kontinuierlicher Lagevermessung und maßstabsgetreue
Übertragung in einen Lageplan im dxf-Format (ETRS-
Koordinaten) sowie Übertragung der Daten inkl.
Lagekoordinaten in die ISY-Bau-Datei.
Nummerierung der Kanal-Hausanschlussleitungen und deren
Anschlusspunkte gemäß Arbeitshilfen Abwasser 2012,
Tabelle A-1-8, unter Berücksichtigung des vorh.
Schachtnummerierungssystems der Gemeinde Weeze und nach
Vorgaben der Bauüberwachung.
Der für die Darstellung erforderliche Lageplan wird im
dxf-Format dem TV-Inspekteur durch den AG zur Verfügung
gestellt.

Übergabe der XML-Datei nach bestandener Pietsprüfung
inkl.
Verknüpfung mit den jeweiligen Inspektionsvideos.
Zusätzlich Übergabe der Dokumentation in 1-facher
Papierausfertigung inkl. Leitungsberichte.

Inkl. An-, Abfahrt und eventuell erforderlichen
Umsetzen des Untersuchungsfahrzeuges, inkl. Bedienung
und Hilfspersonal.
Menge: 9080,000 m
Zuordnung: 541

**4.6 Kanal-Anschlussleitungen insp., Zulage Hauptsammler**
Kanal-TV-Inspektion der Kanal-Anschlussleitungen, wie
in der Vorposition beschrieben, durchführen.

Zulage für die für Inspektion bzw. Erreichbarkeit der
Kanal-Hausanschlussleitung über Hauptsammler > DN 1000.

Inkl. An-, Abfahrt und eventuell erforderlichen
Umsetzen des Untersuchungsfahrzeuges, inkl. Bedienung
und Hilfspersonal.
Menge: 100,000 m

**4.7 Einleiterversuche**
Einleiterversuche mittels Farbmittel in vorhandene
Öffnungen zur Feststellung der Anschlusslagen
durchführen.
Das Farbmittel sowie die Bereitstellung der
erforderlichen Werkzeuge ist in diese Position
einzukalkulieren.
Die Ergebnisse der Einleiterversuche sind zu
dokumentieren.
Menge: 5,000 St
Zuordnung: 595

**4.8 Signalnebelarbeiten in DN 100 bis DN 150**
Signalnebelarbeiten mittels tragbarer
Signalnebelanlage, inkl.  10 Stufen Gebläse, regelbarer
Nebelmenge zum dauerhaften Benebeln von
Entwässerungsleitungen, inkl. Bedienpersonal in Grund-
und Anschlussleitungen DN 100 bis DN 150 vor Beginn der
Sanierungsarbeiten durchführen.
Signalnebenarbeiten inkl. gesundheitsunbedenklichen
Nebelkonzentrat auf Glycerinbasis zum dauerhaften
Benebeln von Entwässerungsleitungen durchführen.
Abrechnung nach von der Bauüberwachung anerkannten
Stundenachweise.
Menge: 8,000 h
Zuordnung: 595

### Titel 5 Dokumentation

**5.1 Datenträger übergeben**
Datenträger (mobile Festplatte mind. 500 GB) inkl.
ausgeführter Kanal-TV-Inspektionen, digitaler
Schadensfilme (Mpeg-4), Schachtinspektionen, evtl.
erstellte Einzelbilder.
Menge: 1,000 St
Zuordnung: 595

**5.2 Isybaudaten Übergabe**
Liefern eines Datenträgers für die Übergabe der
vorgenannten Kanal-TV-Inspektionen nach Isybau Typ H,
LH und S-Daten Datenkonvertierung in Isybau-XML-Format
zum Einlesen in das GIS-System des Kommunalem
Rechenzentrum Niederrhein.
Menge: 1,000 St

USt %: 19,00
